# Linoleum - Marmoleum, Artoleum, Walton
Leistungsbeschreibung (GAEB 90, DA81)
Währung: EUR

## Leistungsverzeichnis
Datum: 19.04.16

### Kapitel 1 Linoleum - Marmoleum, Artoleum, Walton

#### Bereich 1.1 Bodenbelag Linoleum 2,0 mm

*Hinweis*
Technische Anforderungen an Bodenbelag aus Linoleum:

mit werkseitigem Topshield 2 -Oberflächenschutz,
bestehend aus Primer und Finish, doppelt UV-vernetzt
antistatisch, Aufladungsspannung im Begehversuch
gemäß EN 1815  max. 2 kV,
geeignet für Klassen 23/32/41 nach EN 685 / ISO 10874
Trittschallverbesserungsmaß EN ISO 717-2: ca. 4 dB,
geeignet für Stuhlrollen EN 425 / ISO 4918 Typ W,
Brandverhalten EN 13501-1 Klasse Cfl-s1,
brandtoxikologisch unbedenklich,
entspricht den Anforderungen des Naturplus e.V.,
korkmehlfreie Nutzschicht,
beständig gegen Öle, Fette und Zigarettenglut.

**1.1.1 Marmoleum Real 2,0mm**
Bodenbelag aus Linoleum DIN EN 548,
Einstufung DIN EN 685 Klasse 32
(gewerblicher Bereich, mittlere Beanspruchung),
Brandverhalten EN 13501-1 Klasse Cfl-s1,
Dicke 2,0 mm,
in Bahnen,
Bahnenbreite 200 cm,
marmoriert,
Farbton nach Wahl des AG aus der Standardkollektion,
auf vollflächig gespachtelten Untergrund kleben,
Erzeugnis des Belages Forbo Marmoleum real,
Farbe ........
oder gleichwertiger Art,

Erzeugnis

.......................................................
vom Bieter einzutragen

Erzeugnis/Typ des Klebstoffes

.......................................................
vom Bieter einzutragen.
Menge: 0,000 m2

**1.1.2 Marmoleum Fresco 2,0mm**
Bodenbelag aus Linoleum DIN EN 548,
Einstufung DIN EN 685 Klasse 32
(gewerblicher Bereich, mittlere Beanspruchung),
Brandverhalten EN 13501-1 Klasse Cfl-s1,
Dicke 2,0 mm,
in Bahnen,
Bahnenbreite 200 cm,
fein marmoriert,
Farbton nach Wahl des AG aus der Standardkollektion,
auf vollflächig gespachtelten Untergrund kleben,
Erzeugnis des Belages Forbo Marmoleum fresco,
Farbe ........
oder gleichwertiger Art,

Erzeugnis

.......................................................
vom Bieter einzutragen

Erzeugnis/Typ des Klebstoffes

.......................................................
vom Bieter einzutragen.
Menge: 0,000 m2

**1.1.3 Marmoleum 2,0mm - Sonderfarbton**
Bodenbelag aus Linoleum DIN EN 548,
Einstufung DIN EN 685 Klasse 32
(gewerblicher Bereich, mittlere Beanspruchung),
Brandverhalten EN 13501-1 Klasse Cfl-s1,
Dicke 2,0 mm,
in Bahnen,
Bahnenbreite 200 cm,
Sonderfarbton,
Farbe ........
auf vollflächig gespachtelten Untergrund kleben,
Erzeugnis des Belages Forbo Marmoleum
oder gleichwertiger Art,

Erzeugnis

.......................................................
vom Bieter einzutragen

Erzeugnis/Typ des Klebstoffes

.......................................................
vom Bieter einzutragen.
Menge: 0,000 m2

**1.1.4 Artoleum 2,0mm - Sonderfarbton**
Bodenbelag aus Linoleum DIN EN 548,
Einstufung DIN EN 685 Klasse 32
(gewerblicher Bereich, mittlere Beanspruchung),
Brandverhalten EN 13501-1 Klasse Cfl-s1,
Dicke 2,0 mm,
in Bahnen,
Bahnenbreite 200 cm,
Sonderfarbton,
Farbe ........
auf vollflächig gespachtelten Untergrund kleben,
Erzeugnis des Belages Forbo Artoleum
oder gleichwertiger Art,

Erzeugnis

.......................................................
vom Bieter einzutragen

Erzeugnis/Typ des Klebstoffes

.......................................................
vom Bieter einzutragen.
Menge: 0,000 m2

**1.1.5 Walton 2,0mm - Sonderfarbton**
Bodenbelag aus Linoleum DIN EN 548,
Einstufung DIN EN 685 Klasse 32
(gewerblicher Bereich, mittlere Beanspruchung),
Brandverhalten EN 13501-1 Klasse Cfl-s1,
Dicke 2,0 mm,
in Bahnen,
Bahnenbreite 200 cm,
Sonderfarbton,
Farbe ........
auf vollflächig gespachtelten Untergrund kleben,
Erzeugnis des Belages Forbo Walton
oder gleichwertiger Art,

Erzeugnis

.......................................................
vom Bieter einzutragen

Erzeugnis/Typ des Klebstoffes

.......................................................
vom Bieter einzutragen.
Menge: 0,000 m2

#### Bereich 1.2 Bodenbelag Linoleum 2,5 mm

*Hinweis*
Technische Anforderungen an Bodenbelag aus Linoleum:

mit werkseitigem Topshield 2 -Oberflächenschutz,
bestehend aus Primer und Finish, doppelt UV-vernetzt
antistatisch, Aufladungsspannung im Begehversuch
gemäß EN 1815  max. 2 kV,
geeignet für Klassen 23/34/42 nach EN 685 / ISO 10874
Trittschallverbesserungsmaß EN ISO 717-2: ca. 5 dB,
geeignet für Stuhlrollen EN 425 / ISO 4918 Typ W,
Brandverhalten EN 13501-1 Klasse Cfl-s1,
brandtoxikologisch unbedenklich,
entspricht den Anforderungen des Naturplus e.V.,
korkmehlfreie Nutzschicht,
beständig gegen Öle, Fette und Zigarettenglut.

**1.2.1 Marmoleum Real 2,5mm**
Bodenbelag aus Linoleum DIN EN 548,
Einstufung DIN EN 685 Klasse 34
(gewerblicher Bereich, sehr starke Beanspruchung),
Brandverhalten EN 13501-1 Klasse Cfl-s1,
Dicke 2,5 mm,
in Bahnen,
Bahnenbreite 200 cm,
marmoriert,
Farbton nach Wahl des AG aus der Standardkollektion,
auf vollflächig gespachtelten Untergrund kleben,
Erzeugnis des Belages Forbo Marmoleum real,
Farbe ........
oder gleichwertiger Art,

Erzeugnis

.......................................................
vom Bieter einzutragen

Erzeugnis/Typ des Klebstoffes

.......................................................
vom Bieter einzutragen.
Menge: 0,000 m2

**1.2.2 Marmoleum Fresco 2,5mm**
Bodenbelag aus Linoleum DIN EN 548,
Einstufung DIN EN 685 Klasse 34
(gewerblicher Bereich, sehr starke Beanspruchung),
Brandverhalten EN 13501-1 Klasse Cfl-s1,
Dicke 2,5 mm,
in Bahnen,
Bahnenbreite 200 cm,
fein marmoriert,
Farbton nach Wahl des AG aus der Standardkollektion,
auf vollflächig gespachtelten Untergrund kleben,
Erzeugnis des Belages Forbo Marmoleum fresco,
Farbe ........
oder gleichwertiger Art,

Erzeugnis

.......................................................
vom Bieter einzutragen

Erzeugnis/Typ des Klebstoffes

.......................................................
vom Bieter einzutragen.
Menge: 0,000 m2

**1.2.3 Marmoleum Vivace 2,5mm**
Bodenbelag aus Linoleum DIN EN 548,
Einstufung DIN EN 685 Klasse 34
(gewerblicher Bereich, sehr starke Beanspruchung),
Brandverhalten EN 13501-1 Klasse Cfl-s1,
Dicke 2,5 mm,
in Bahnen,
Bahnenbreite 200 cm,
stark marmoriert,
bestehend aus einer Mischung von bis zu 8 Farben,
Farbton nach Wahl des AG aus der Standardkollektion,
auf vollflächig gespachtelten Untergrund kleben,
Erzeugnis des Belages Forbo Marmoleum vivace,
Farbe ........
oder gleichwertiger Art,

Erzeugnis

.......................................................
vom Bieter einzutragen

Erzeugnis/Typ des Klebstoffes

.......................................................
vom Bieter einzutragen.
Menge: 0,000 m2

**1.2.4 Walton Uni 2,5mm**
Bodenbelag aus Linoleum DIN EN 548,
Einstufung DIN EN 685 Klasse 34
(gewerblicher Bereich, sehr starke Beanspruchung),
Brandverhalten EN 13501-1 Klasse Cfl-s1,
Dicke 2,5 mm,
in Bahnen,
Bahnenbreite 200 cm,
einfarbig,
Farbton nach Wahl des AG aus der Standardkollektion,
auf vollflächig gespachtelten Untergrund kleben,
Erzeugnis des Belages Forbo Walton uni,
Farbe ........
oder gleichwertiger Art,

Erzeugnis

.......................................................
vom Bieter einzutragen

Erzeugnis/Typ des Klebstoffes

.......................................................
vom Bieter einzutragen.
Menge: 0,000 m2

**1.2.5 Walton Cirrus 2,5mm**
Bodenbelag aus Linoleum DIN EN 548,
Einstufung DIN EN 685 Klasse 34
(gewerblicher Bereich, sehr starke Beanspruchung),
Brandverhalten EN 13501-1 Klasse Cfl-s1,
Dicke 2,5 mm,
in Bahnen,
Bahnenbreite 200 cm,
einfarbig gewolkt,
Farbton nach Wahl des AG aus der Standardkollektion,
auf vollflächig gespachtelten Untergrund kleben,
Erzeugnis des Belages Forbo Walton cirrus,
Farbe ........
oder gleichwertiger Art,

Erzeugnis

.......................................................
vom Bieter einzutragen

Erzeugnis/Typ des Klebstoffes

.......................................................
vom Bieter einzutragen.
Menge: 0,000 m2

**1.2.6 Walton Concrete 2,5mm**
Bodenbelag aus Linoleum DIN EN 548,
Einstufung DIN EN 685 Klasse 34
(gewerblicher Bereich, sehr starke Beanspruchung),
Brandverhalten EN 13501-1 Klasse Cfl-s1,
Dicke 2,5 mm,
in Bahnen,
Bahnenbreite 200 cm,
gewolkt,
Farbton nach Wahl des AG aus der Standardkollektion,
auf vollflächig gespachtelten Untergrund kleben,
Erzeugnis des Belages Forbo Walton concrete,
Farbe ........
oder gleichwertiger Art,

Erzeugnis

.......................................................
vom Bieter einzutragen

Erzeugnis/Typ des Klebstoffes

.......................................................
vom Bieter einzutragen.
Menge: 0,000 m2

**1.2.7 Artoleum Graphic 2,5mm**
Bodenbelag aus Linoleum DIN EN 548,
Einstufung DIN EN 685 Klasse 34
(gewerblicher Bereich, sehr starke Beanspruchung),
Brandverhalten EN 13501-1 Klasse Cfl-s1,
Dicke 2,5 mm,
in Bahnen,
Bahnenbreite 200 cm,
mehrfarbig gesprenkelt,
Farbton nach Wahl des AG aus der Standardkollektion,
auf vollflächig gespachtelten Untergrund kleben,
Erzeugnis des Belages Forbo Artoleum graphic,
Farbe ........
oder gleichwertiger Art,

Erzeugnis

.......................................................
vom Bieter einzutragen

Erzeugnis/Typ des Klebstoffes

.......................................................
vom Bieter einzutragen.
Menge: 0,000 m2

**1.2.8 Artoleum Piano 2,5mm**
Bodenbelag aus Linoleum DIN EN 548,
Einstufung DIN EN 685 Klasse 34
(gewerblicher Bereich, sehr starke Beanspruchung),
Brandverhalten EN 13501-1 Klasse Cfl-s1,
Dicke 2,5 mm,
in Bahnen,
Bahnenbreite 200 cm,
mehrfarbig gesprenkelt,
Farbton nach Wahl des AG aus der Standardkollektion,
auf vollflächig gespachtelten Untergrund kleben,
Erzeugnis des Belages Forbo Artoleum piano,
Farbe ........
oder gleichwertiger Art,

Erzeugnis

.......................................................
vom Bieter einzutragen

Erzeugnis/Typ des Klebstoffes

.......................................................
vom Bieter einzutragen.
Menge: 0,000 m2

**1.2.9 Striato Original/Colour 2,5 mm**
Bodenbelag aus Linoleum entsprechend der ISO 24011 und
EN 548, mit werkseitigem Topshield2 -
Oberflächenschutz,
bestehend aus Primer und Finish, doppelt UV-vernetzt.

Einstufung ISO 10874 / EN 685 Klassen 34/43,
Rutschhemmungsklasse R9 entsprechend DIN 51130,
Trittschallverbesserungsmaß ISO 717-2: ca. 5 dB,
geeignet für Stuhlrollen EN 425 / ISO 4918 Typ W,
Brandverhalten EN 13501-1 Klasse Cfl-s,
brandtoxikologisch unbedenklich, antistatisch,
Aufladungsspannung im Begehversuch gemäß EN 1815 max. 2
kV,
beständig gegen Öle, Fette und Zigarettenglut.

Hergestellt in Europa aus 97% nachwachsenden
Rohstoffen. Frei von PVC, Weichmachern und Synthese-
Kautschuk.
Entspricht den Anforderungen des Naturplus e.V. und ist
zertifiziert mit dem blauen Engel gemäß RAL UZ 120,

Gesamtdicke 2,50 mm,
korkmehlfreie Nutzschicht,
in Bahnen, Bahnenbreite 200 cm,
mehrfarbig gestreift,
Farbton nach Wahl des AG aus der Standardkollektion,
auf vollflächig gespachtelten Untergrund kleben,

Erzeugnis des Belages Forbo Striato Original/Colour,
Farbe ........oder gleichwertiger Art,

Erzeugnis des Belages

.......................................................
vom Bieter einzutragen

Erzeugnis/Typ des Klebstoffes

.......................................................
vom Bieter einzutragen.
Menge: 0,000 m2

**1.2.10 Striato Textura 2,5mm**
Bodenbelag aus Linoleum entsprechend der ISO 24011 und
EN 548, mit werkseitigem Topshield2 -
Oberflächenschutz,
bestehend aus Primer und Finish, doppelt UV-vernetzt.

Einstufung ISO 10874 / EN 685 Klassen 34/43,
Rutschhemmungsklasse R10 entsprechend DIN 51130,
Trittschallverbesserungsmaß ISO 717-2: ca. 5 dB,
geeignet für Stuhlrollen EN 425 / ISO 4918 Typ W,
Brandverhalten EN 13501-1 Klasse Cfl-s,
brandtoxikologisch unbedenklich, antistatisch,
Aufladungsspannung im Begehversuch gemäß EN 1815 max. 2
kV,
beständig gegen Öle, Fette und Zigarettenglut.

Hergestellt in Europa aus 97% nachwachsenden
Rohstoffen. Frei von PVC, Weichmachern und Synthese-
Kautschuk.
Entspricht den Anforderungen des Naturplus e.V. und ist
zertifiziert mit dem blauen Engel gemäß RAL UZ 120,

Gesamtdicke 2,50 mm,
korkmehlfreie Nutzschicht,
in Bahnen, Bahnenbreite 200 cm,
mehrfarbig gestreift,
Oberfläche geprägt,
Farbton nach Wahl des AG aus der Standardkollektion,
auf vollflächig gespachtelten Untergrund kleben,

Erzeugnis des Belages Forbo Striato Textura,
Farbe ........oder gleichwertiger Art,

Erzeugnis des Belages

.......................................................
vom Bieter einzutragen

Erzeugnis/Typ des Klebstoffes

.......................................................
vom Bieter einzutragen.
Menge: 0,000 m2

**1.2.11 Marmoleum 2,5mm - Sonderfarbton**
Bodenbelag aus Linoleum DIN EN 548,
Einstufung DIN EN 685 Klasse 34
(gewerblicher Bereich, sehr starke Beanspruchung),
Brandverhalten EN 13501-1 Klasse Cfl-s1,
Dicke 2,5 mm,
in Bahnen,
Bahnenbreite 200 cm,
Sonderfarbton,
Farbe ........
auf vollflächig gespachtelten Untergrund kleben,
Erzeugnis des Belages Forbo Marmoleum
oder gleichwertiger Art,

Erzeugnis

.......................................................
vom Bieter einzutragen

Erzeugnis/Typ des Klebstoffes

.......................................................
vom Bieter einzutragen.
Menge: 0,000 m2

**1.2.12 Artoleum 2,5mm - Sonderfarbton**
Bodenbelag aus Linoleum DIN EN 548,
Einstufung DIN EN 685 Klasse 34
(gewerblicher Bereich, sehr starke Beanspruchung),
Brandverhalten EN 13501-1 Klasse Cfl-s1,
Dicke 2,5 mm,
in Bahnen,
Bahnenbreite 200 cm,
Sonderfarbton,
Farbe ........
auf vollflächig gespachtelten Untergrund kleben,
Erzeugnis des Belages Forbo Artoleum
oder gleichwertiger Art,

Erzeugnis

.......................................................
vom Bieter einzutragen

Erzeugnis/Typ des Klebstoffes

.......................................................
vom Bieter einzutragen.
Menge: 0,000 m2

**1.2.13 Walton 2,5mm - Sonderfarbton**
Bodenbelag aus Linoleum DIN EN 548,
Einstufung DIN EN 685 Klasse 34
(gewerblicher Bereich, sehr starke Beanspruchung),
Brandverhalten EN 13501-1 Klasse Cfl-s1,
Dicke 2,5 mm,
in Bahnen,
Bahnenbreite 200 cm,
Sonderfarbton,
Farbe ........
auf vollflächig gespachtelten Untergrund kleben,
Erzeugnis des Belages Forbo Walton
oder gleichwertiger Art,

Erzeugnis

.......................................................
vom Bieter einzutragen

Erzeugnis/Typ des Klebstoffes

.......................................................
vom Bieter einzutragen.
Menge: 0,000 m2

#### Bereich 1.3 Bodenbelag Linoleum 3,2 mm

*Hinweis*
Technische Anforderungen an Bodenbelag aus Linoleum:

mit werkseitigem Topshield 2 -Oberflächenschutz,
bestehend aus Primer und Finish, doppelt UV-vernetzt
antistatisch, Aufladungsspannung im Begehversuch
gemäß EN 1815  max. 2 kV,
geeignet für Klassen 23/34/42 nach EN 685 / ISO 10874
Trittschallverbesserungsmaß EN ISO 717-2: ca. 6 dB,
geeignet für Stuhlrollen EN 425 / ISO 4918 Typ W,
Brandverhalten EN 13501-1 Klasse Cfl-s1,
brandtoxikologisch unbedenklich,
entspricht den Anforderungen des Naturplus e.V.,
korkmehlfreie Nutzschicht,
beständig gegen Öle, Fette und Zigarettenglut.

**1.3.1 Marmoleum Real 3,2mm**
Bodenbelag aus Linoleum DIN EN 548,
Einstufung DIN EN 685 Klasse 34
(gewerblicher Bereich, sehr starke Beanspruchung),
Brandverhalten EN 13501-1 Klasse Cfl-s1,
Dicke 3,2 mm,
in Bahnen,
Bahnenbreite 200 cm,
marmoriert,
Farbton nach Wahl des AG aus der Standardkollektion,
auf vollflächig gespachtelten Untergrund kleben,
Erzeugnis des Belages Forbo Marmoleum real,
Farbe ........
oder gleichwertiger Art,

Erzeugnis

.......................................................
vom Bieter einzutragen

Erzeugnis/Typ des Klebstoffes

.......................................................
vom Bieter einzutragen.
Menge: 0,000 m2

**1.3.2 Marmoleum Fresco 3,2mm**
Bodenbelag aus Linoleum DIN EN 548,
Einstufung DIN EN 685 Klasse 34
(gewerblicher Bereich, sehr starke Beanspruchung),
Brandverhalten EN 13501-1 Klasse Cfl-s1,
Dicke 3,2 mm,
in Bahnen,
Bahnenbreite 200 cm,
fein marmoriert,
Farbton nach Wahl des AG aus der Standardkollektion,
auf vollflächig gespachtelten Untergrund kleben,
Erzeugnis des Belages Forbo Marmoleum fresco,
Farbe ........
oder gleichwertiger Art,

Erzeugnis

.......................................................
vom Bieter einzutragen

Erzeugnis/Typ des Klebstoffes

.......................................................
vom Bieter einzutragen.
Menge: 0,000 m2

**1.3.3 Marmoleum 3,2mm - Sonderfarbton**
Bodenbelag aus Linoleum DIN EN 548,
Einstufung DIN EN 685 Klasse 34
(gewerblicher Bereich, sehr starke Beanspruchung),
Brandverhalten EN 13501-1 Klasse Cfl-s1,
Dicke 3,2 mm,
in Bahnen,
Bahnenbreite 200 cm,
marmoriert,
Farbton nach Wahl des AG aus der Standardkollektion,
auf vollflächig gespachtelten Untergrund kleben,
Erzeugnis des Belages Forbo Marmoleum,
Farbe ........
oder gleichwertiger Art,

Erzeugnis

.......................................................
vom Bieter einzutragen

Erzeugnis/Typ des Klebstoffes

.......................................................
vom Bieter einzutragen.
Menge: 0,000 m2

#### Bereich 1.4 Bodenbelag Linoleum 4,0 mm

*Hinweis*
Technische Anforderungen an Bodenbelag aus Linoleum:

mit werkseitigem Topshield 2 -Oberflächenschutz,
bestehend aus Primer und Finish, doppelt UV-vernetzt
antistatisch, Aufladungsspannung im Begehversuch
gemäß EN 1815  max. 2 kV,
geeignet für Klassen 23/34/42 nach EN 685 / ISO 10874
Trittschallverbesserungsmaß EN ISO 717-2: ca. 7 dB,
geeignet für Stuhlrollen EN 425 / ISO 4918 Typ W,
Brandverhalten EN 13501-1 Klasse Cfl-s1,
brandtoxikologisch unbedenklich,
entspricht den Anforderungen des Naturplus e.V.,
korkmehlfreie Nutzschicht,
beständig gegen Öle, Fette und Zigarettenglut.

**1.4.1 Marmoleum Real 4,0mm**
Bodenbelag aus Linoleum DIN EN 548,
Einstufung DIN EN 685 Klasse 34
(gewerblicher Bereich, sehr starke Beanspruchung),
Brandverhalten EN 13501-1 Klasse Cfl-s1,
Dicke 4,0 mm,
in Bahnen,
Bahnenbreite 200 cm,
marmoriert,
Farbton nach Wahl des AG aus der Standardkollektion,
auf vollflächig gespachtelten Untergrund kleben,

Erzeugnis des Belages Forbo Marmoleum real,
Farbe ........
oder gleichwertiger Art,

Erzeugnis

.......................................................
vom Bieter einzutragen

Erzeugnis/Typ des Klebstoffes

.......................................................
vom Bieter einzutragen.
Menge: 0,000 m2

**1.4.2 Marmoleum 4,0mm - Sonderfarbton**
Bodenbelag aus Linoleum DIN EN 548,
Einstufung DIN EN 685 Klasse 34
(gewerblicher Bereich, sehr starke Beanspruchung),
Brandverhalten EN 13501-1 Klasse Cfl-s1,
Dicke 4,0 mm,
in Bahnen,
Bahnenbreite 200 cm,
marmoriert,
Sonderfarbton,
Farbe ........
auf vollflächig gespachtelten Untergrund kleben,
Erzeugnis des Belages Forbo Marmoleum
oder gleichwertiger Art,

Erzeugnis

.......................................................
vom Bieter einzutragen

Erzeugnis/Typ des Klebstoffes

.......................................................
vom Bieter einzutragen.
Menge: 0,000 m2

USt %: 19,00
